# WDVS
Angebotsaufforderung (GAEB 90, DA83)
Währung: EUR

## WDVS
Datum: 25.11.24

*Hinweis*
BAUVORHABEN:  Turmstr. 62
  10551 Berlin

GEWERK:  WDVS

Angaben zum Bauwerk
Mehrfamilienhaus, Baujahr 1912

Ausführungsort:
Vorderhaus,

ANGABEN ZUM BAUWERK

Bei dem Gebäude handelt sich um ein 4 Geschosser (EG,
1.-4.OG, Geschosshöhe ca. 3,00m) in Berlin.

Ausführungszeitraum:
21. April 2024 bis 05. September 2024
Bauleiter: Hr. Broese
'

....................................................'

Gewährleistung

Für die Gewährleistung gelten die Bestimmungen des
13, VOB/B.
Abweichend davon beträgt die Gewährleistungsfrist 5
Jahre.

Sie beginnt -auch bei erfolgter Teilabnahme- mit der
(Schluß-)Abnahme
der gesamten vertraglichen Leistungen.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
ZTV Zusätzliche Technische Vertragsbedingungen

ZTV-1. Systembindung

Es dürfen nur Wärmedämm-Verbundsysteme mit einer
allgemeinen bauaufsichtlichen Zulassung des Deutschen
Instituts für Bautechnik (DIBt) bzw. im WDV-System nur
die vorgegebenen Komponenten des gleichen Herstellers
verarbeitet werden.
Ist dies nicht der Fall, kann der Bauherr / Investor
umfangreich Ansprüche geltend machen.
Sie reichen von der Einbehaltung fälliger Zahlungen,
der Forderung, das System auf Kosten des Ausführenden
Handwerkers zurückzubauen bis zum Umstand, daß bei
Systemmischungen jegliche Gewährleistung gemäß VOB
und BGB erlischt.

Zur einwandfreien, fachgerechten Ausführung sind
die vom Systemhersteller angebotenen Werkzeuge
und Hilfsmaterialien zu benutzen, sowie die
Ausführungshinweise der Technischen Merkblätter
des Herstellers zu beachten.

Alternativ-Systeme, mit Nachweis der geforderten
System- und Systemkomponenten-Eigenschaften,
sind als komplettes System zulässig.

Der Nachweis der geforderten Eigenschaften muss
zusammen mit der Abgabe des Alternativangebotes
erbracht werden.
Der Nachweis muss bezüglich der Anwendung (gleiches
Anwendungsgebiet) und der Stoffzusammensetzung
(Nachweis durch Laboranalyse) geführt werden.

*Hinweis*
ZTV-2. Leistungsumfang

Der Bieter hat sich vor Angebotsabgabe über den Umfang
der auszuführenden Arbeiten umfassend zu informieren
und die örtlichen Gegebenheiten zu berücksichtigen.
Schäden und Behinderungen die erst während der
Bauausführung erkennbar werden, sind schriftlich dem
Auftraggeber mitzuteilen.
Die weitere Vorgehensweise wird vom AG festgelegt.

*Hinweis*
ZTV-3. Verarbeitungsbedingungen

Grundsätzlich sind die Ausführungsanweisungen und/oder
die Technischen Merkblätter der Herstellers genauestens
zu beachten.

Die Mindestverarbeitungstemperaturen der Materialien
dürfen in keinem Fall unterschritten werden.
Bei Verklebungs- und Beschichtungsarbeiten darf die
Temperatur der Außenluft, der Untergründe und der
Materialien bis zur vollständigen Durchhärtung nicht
unter + 5 Grad Celsius liegen.
(Ausnahme: QS-Produkte - siehe Techn. Merkblätter)

Farbübereinstimmungen und Farbabweichungen gemäß
BFS Merkblatt Nr. 25.

*Hinweis*
ZTV-4. Aufmaß und Abrechnung

Es gelten die Aufmaß- und
Abrechnungsvorschiften der DIN 18345.

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.

Das Herstellen von bis zu 0,50 m² grossen mobilen
Musterflächen nach Vorauswahl vorliegender
Farbvorschläge.

Die endgültige Farbangabe erfolgt an Hand der
Musterflächen.

Zur Kalkulation ist eine Farbe mit dem Grundton
"hellgetönt" vorzusehen.

  hellgetönt  entspricht Hellbezugswerten  51 -100

  mittelgetönt  entspricht Hellbezugswerten  26 - 50

  sattgetönt  entspricht Hellbezugswerten  25 - 11

Die in der Leistungsbeschreibung angegebenen Produkte
gelten als Qualitätsbeispiel und schaffen für alle
Anbieter eine einheitliche Kalkulationsgrundlage. Sie
werden durch Angebotsabgabe Bestandteil des Angebotes.
Die
Bauleitung behält sich vor, von allen zur Anwendung
kommenden Stoffen Proben zu entnehmen und auf Qualität
und
Eignung untersuchen zu lassen.

Sonstiges
---------------

Alle Leistungen umfassen auch die Lieferung der
dazugehörigen Stoffe und Bauteile einschl. Abladen und
Lagern auf der Baustelle, wenn in der
Leistungsbeschreibung nichts anderes vorgeschrieben
ist.

Die Anlieferung sämtlicher zur Ausführung kommenden
Stoffe muss in der Originalverpakung erfolgen

Es sind die Richtlinien des Werkstoffherstellers zu
berücksichtigen. Bei Systemaufbauten dürfen nur die
Stoffe eines Herstellers verwendet werden

Wiederaufbereitete (Recycling-) Stoffe sind von der
Verwendung ausdrücklich ausgeschlossen.

Flächen mit Abläufen, insbesondere
Kellerausgangstreppen sind ständig von anfallendem
Schutt vollständig freizuhalten, so daß das anfallende
Tagwasser sicher abfliesen kann.

Ebenso sind die Regenstandrohre dauerhaft abzudecken,
so daß es hier zu keiner Verstopfung der Grundleitung
kommen kann.

*Hinweis*
Gerüststellung 21.04.2025 bis 25.04.2025
WDVS 28.04.2025 bis 29.08.2025
Gerüstabbau 01.09.2025 bis 05.09.2025

### Bereich 1 Baustelleneinrichtung

#### Abschnitt 1.1 Baustelleneinrichtung

*Hinweis*
! Verlegung der Bushaltestelle der BVG ist mit
einzukalkulieren !

Straßenlandsondernutzung und Verkehrsrechtliche
Anordnung

**1.1.10 Einrichten der Baustelle**
Geräte, Werkzeuge und sonstige Betriebsmittel,
die zur vertragsgemäßen Erfüllung der Bauleistungen
erforderlich sind, auf die Baustelle bringen,
bereitstellen und soweit der Geräteeinsatz nicht
gesondert berechnet wird, betriebsfertig aufstellen
einschließlich der dafür notwendigen Arbeiten.

Baubüros, Unterkünfte, Werkstätten, Lagerschuppen
und dergleichen, soweit erforderlich, an- und
abtransportieren, aufbauen und einrichten.

Kosten für Gebrauchsunterhaltung und Betreiben der
Geräte, Anlagen und Einrichtungen werden nicht mit
dieser Pauschale, sondern mit den Einheitspreisen der
entsprechenden Teilleistung vergütet.

Alle verursachten Verunreinigungen sind zu beseitigen.
Menge: 1,000 psh

**1.1.20 Baustellen WC**
Toilettenkabine nach Vorschrift der
Arbeitsstättenverordnung S 45 aufstellen, vorhalten,
unterhalten und wieder entfernen. Im Unterhalt ist das
Entleeren bei Bedarf bzw. Austausch der Kabine
enthalten. Nutzung erfolgt durch alle am Bauvorhaben
beteiligten Firmen.
Für eine Grundeinsatzzeit von 18 Wochen
Menge: 1,000 Stk

**1.1.30 Aufstellen, vorhalten und wieder entfernen eines Bauwagens**
nach Vorschrift der Arbeitsstättenverordnung  45 für
die vertraglich vereinbarte Ausführungsfrist. Für eine
Grundeinsatzzeit von 18 Wochen.
Menge: 1,000 Stck

**1.1.40 Bauzaun auf Anweisung des AG**
Bauzaun auf Anweisung des AG aus
mobilen Stahlrahmenelementen mit Rundstahlfüllstäben, Stützfüßen aus Beton, incl.
sämtlicher Verbindungen, Kupplungen etc.
Der Zaun ist aufzustellen und nach Abschluss aller
Bauarbeiten
wieder abzubauen.

Türen und Tore werden gesondert vergütet.
Zaunhöhe:  2.00 m
Menge: 80,000 lfm

**1.1.50 Strom-/wasseranschluß herstellen, vorhalten und räumen**
Baustromverteiler nach DIN VDE 0100 -704
mit einer Anschlussleistung von 24 kVA bestückt mit:

1 NH00-Sicherungslasttrennschalter 63A mit Bügelklemmen
10 - 50 mm²
1 DS-Zählerplatz inkl. Zähler nach DIN 43870/2
1 Hauptschalter 3-pol. 63A mit Sicherungselement 3/35 A
(E33)
1 FI-Schutzschalter 4-pol. 40A/30mA
1 CEE-Steckdose 5/32A 400V/6h ohne Vorsicherung -direkt
ab FI-2 CEE-Steckdosen 5/16A 400V/6h mit je 1
Leitungsschutzschalter 3/16A -C-
3 Schutzkontaktsteckdosen 2/16A 230V mit je 1
Leitungsschutzschalter 1/16A-C

liefern, montieren und nach Abschluss der eigenen
Arbeiten demontieren, einschl. aller erforderlichen
Anschlussleitungen, Sicherungen, evtl. erforderlichem
NH-Verteiler und Anschlussarbeiten.

Die notwendigen Anträge und Meldungen beim zuständigen
EVU hat der Auftragnehmer, ohne gesonderte Vergütung,
rechtzeitig vorzunehmen.

Der Bauanschluss ist während der gesamten Baumaßnahme
vorzuhalten, und nur in Absprache mit der Bauleitung
des AG zu demontieren.
Menge: 1,000 psh

**1.1.60 Bauschuttcontainer bereitstellen**
Bauschuttcontainer bereitstellen und abtransportieren,
Inhalt fachgerecht entsorgen.

Container für schadstofffreien Abfall bereitstellen,
vorhalten für die Dauer der vertraglich festgelegten
Ausführungszeit einschließlich Transport zu einer
zugelassenen Deponie.
Die Kosten und Gebühren für die Entsorgung werden auf
Nachweis gesondert vergütet. geschlossene Form
Abfallart: Bauschutt, gemischter Bauschutt,
Verpackungsmaterial, Dämmstoffabfall
Menge: 25,000 m3

**1.1.70 Einholen der für die ausgeschriebenen Arbeiten benötigten Anträge**
Genehmigungen einschließlich Entrichtung der Gebühren
für die BE
! Verlegung der Bushaltestelle der BVG ist mit
einzukalkulieren !
Die Kosten werden auf Nachweis erstattet.
Straßenlandsondernutzung und Verkehrsrechtliche
Anordnung. für die gesamte Bauzeit.
Die Straßenlandsondernutzung wird dem Fensterbauer,
sowie dem Dachdecker, nach Abstimmung mit der BL
Covivio ebenfalls/ teilweise zur Verfügung gestellt.
(Die Sondernutzungsfläche auf der Straße  beträgt ca.
20 lfm)
Menge: 1,000 pau

**1.1.80 Baustelle räumen**
Baustelle von allen Geräten, Anlagen,
Einrichtungen und dergleichen räumen.
Benutzte Flächen und Wege entsprechend
dem ursprünglichen Zustand ordnungsgemäß
herrichten. Verunreinigungen beseitigen.
Menge: 1,000 psh

**1.1.90 Sicherung Treppenturmzugang -Gerüst**
Gerüstzugangssperre:
Sichern des Treppengangs mit abschließbaren Zugang/Tür
inkl. Vorhaltung
Konstruktion aus Holz oder Metall möglich
Bsp.:
Menge: 1,000 Stk

### Bereich 2 WDVS, Turmstr. 62

#### Abschnitt 2.1 Fassadengerüst

**2.1.10 PVC-Folienabdeckung Standflächen**
Bodenflächen im Bereich des Standgerüstes und der evtl.
vorhandenen Fassadenbefahranlage mit gewebeverstärkter
PVC-Gitterfolie auslegen und gegen Sturm sichern.
Mindestbreite unter dem Gerüst: 2,0 m.
Folienschäden sind umgehend zu beheben, dies ist in den
EP einzukalkulieren.
Gebrauchsüberlassung für die Dauer der Bauzeit.
Menge: 112,000 m²

**2.1.20 Standgerüst LK 3, BK W09 Grundeinsatzzeit**
Standgerüst Lastklasse 3, Breitenklasse W09
Arbeitsgerüst nach EN 12811-1 als längenorientiertes
Standgerüst Lastklasse: 3 (2,0 kN/m²)
Breitenklasse: w 09 (Belagbreite zw. Ständern 0,90 m),
alle Gerüstlagen genutzt,für WDVS-Arbeiten und
Dacharbeiten aufbauen, gebrauchsüberlassen und nach
Fertigstellung der Arbeiten wieder abbauen.
Eine Freigabekennzeichnung ist zu erbringen!
Für Dacharbeiten das Gerüst bis mind.1,00 m
über OK Attika führen.
Ggfs. notwendig werdende Umbaumaßnahmen
am Gerüst zur Nutzung für Arbeiten der einzelnen
Gewerke berücksichtigen und direkt abstimmen.
Gerüstträger, Dachfangerüste, Gerüstkonsolen,
Leiteraufgänge usw.
Einrichtungen zur Materialförderung, sowie
Erschwernisse aufgrund
örtlicher Situation sind einzurechnen.
Ankerhülsen beim Abrüsten mit farblich
angeglichenen Abdeckkappen schließen.

Achtung:
Das Gerüst durch seitliche Stützen sichern.
Die Verwenden von Gerüstankern ist bei
keramischer Bekleidung ist nicht zulässig!
Standfläche:  eben, normal belastbar
Breitenklasse:  W09
Gebäudehöhe:  ca. 20m
Lastklasse:  3
Menge: 1300,000 m²

**2.1.30 Gebrauchsüberlassung über Grundeinsatzzeit**
Gebrauchsüberlassung des unter Pos. 20 beschriebenen
Gerüstes für die
Dauer der Maßnahme von 16 Wochen.
Menge: 20800,000 m2Wo

**2.1.40 Dachdecker-Fanggerüst**
Dachdecker-Fanggerüst, einschl. den erf.
Auslegern,entsprechend DIN 18451, 4420, 4422,
den Richtliniender VOB sowie den Vorschriften
der Bauberufsgenossen-schaft fachgerecht
einrüsten, vorhalten und nachAbnahme der
Leistungen wieder beseitigen, einschl.dem
fachgerechten Verschließen von
entstandenenGerüstankerlöchern.
Menge: 45,000 m

**2.1.50 Vorhaltung Dachdecker-Fanggerüst**
Leistung wie in Pos. Dachdecker-Fanggerüst
beschrieben,jedoch als Zulage für die
Gebrauchsüberlassung für jedeweitere Woche.
Zulage zu Dachdecker-Fanggerüst für jede
weitere Woche
Menge: 720,000 mWo

**2.1.60 Schutzdach gemäß DIN 4420-1 und DIN 18451**
Auf-, Abbau und Vorhaltung eines Schutzdaches nach DIN
4420-1 und
DIN 18451-Gerüstarbeiten, sowie den geltenden
Sicherheitsvorschriften.
Für die Dauer dieser Baumaßnahme. Breite: 1,50 - 2,00 m
Höhe : 2,50 - 4,00 m .
Menge: 25,000 lfm

**2.1.70 Treppenturm mit vorgesetzter Treppe**
Einläufiger Gerüst-Treppenturm ab 12,00 m
Zugänge zu Arbeitsplätzen auf Gerüsten
nach TRBS 2121 Teil 1 Ziffer 4.2
Aussenliegender Treppenturm aus Alu-
Treppen mit Stahlrohrrahmengerüst der
Lastklasse 3, 2,0 KN/m², Breitenklasse W 06
aufbauen, vorhalten und abbauen, nach DIN
EN 12811-1.
Grundstandzeit der Treppentürme: 12 Wochen

Die Technischen Regeln für Betriebssicherheit (TRBS
2121) von der Bundesanstalt für Arbeitsschutz und
Arbeitsmedizin definieren technische Standards für
einen Treppenturm.
Menge: 2,000 St

**2.1.80 Gebrauchsüberlassung über Grundeinsatzzeit**
Gebrauchsüberlassung des unter Pos. 50 beschriebenen
Gerüstes für die
Dauer der Maßnahme von 16 Wochen.
Menge: 32,000 StWo

**2.1.90 Gitterträger**
Gitterträger liefern und verbauen_ Giebelbereich
Menge: 30,000 m

**2.1.100 Falls erforderlich Zulage**
Zulage Gitterträger für der Maßnahme von 16 Wochen.
Menge: 480,000 mWo

**2.1.110 0,75er Konsolenverbreiterung**
Menge: 50,000 m

**2.1.120 Falls erforderlich Zulage**
Zulage 0,75er Konsolenverbreiterung für der Maßnahme
von 16 Wochen.
Menge: 800,000 m

**2.1.130 Gerüstbekleidung Grundeinsatzzeit (Netze)**
Gerüstkonstruktion mit engmaschigen Netzen als
Staubschutz
für die Fassadenfläche, abhängen.
Menge: 1300,000 m²

**2.1.140 Gebrauchsüberlassung über Grundeinsatzzeit, 12 Wochen**
Gebrauchsüberlassung des unter Pos. 70 und/oder 80
beschriebenen Netz für die
Dauer der Maßnahme von 16 Wochen.
Menge: 20800,000 m2Wo

**2.1.150 Schutznetz zur Verschattung**
*** Bedarfsposition ohne GB
Sturmsicheres, geschlossenes Schutznetz zur
Verschattung
des Arbeitsgerüstes liefern, vorhalten und nach
Beendigung der
Befestigungsarbeiten wieder entfernen.
Menge: 1300,000 m2

**2.1.160 Verkehrssicherung nach RSA**
Für die Dauer der vorgesehenen Gerüststandzeit,
herstellen, vorhalten, betreiben und entfernen der
Verkehrssicherung
nach RSA, einschließlich Beleuchtung, Beschilderung,
etc.
Menge: 1,000 psch

**2.1.170 Gerüstankerhülsen**
Nach Abbau des Gerüstes mit Gerüstankerstopfen 3496
verschliessen.
Mit Oberputz einschliesslich Schlussanstrich
verschliessen /abdecken.
Inkl. aller Beiarbeiten.
Menge: 50,000 Stk

**2.1.180 Gitterträgerüberbrückung (paarweise)**
über nicht tragfähigen Dächern erstellen, vorhalten und
abbauen nach DIN EN 12811-1.
Hier im Fußpunktbereich, Teilbereich
Gerüst auf Dachfläche
Grundstandzeit der Gitterträgerüberbrückung
(paarweise):
4 Wochen mietfrei
Menge: 10,000 m

**2.1.190 Schützen der Fenster mit Hartfaserplatten**
Fenstergröße:
b =150cm bis h= 220cm
Menge: 60,000 St

**2.1.200 Genehmigungen einholen**
Einholen öffentlich-rechtlicher Genehmigungen für die
Gerüststellung
auf öffentlichem Gehweg, für die Dauer der vorgesehenen
Standzeit.
Genehmigungen für zusätzliche Standzeit auf Nachweis.
Menge: 1,000 psh

**2.1.210 Verkehrssicherung nach RSA**
Für die Dauer der vorgesehenen Gerüststandzeit,
herstellen, vorhalten, betreiben und entfernen der
Verkehrssicherung
nach RSA, einschließlich Beleuchtung, Beschilderung,
etc.
Menge: 1,000 psh

**2.1.220 Covivio Banner**
*** Bedarfsposition ohne GB
Banner vom Eigentümer (Bauleitung)
abholen und an das Fassdengerüst anbringen, vorhalten
und wieder demontieren.
Nach Fertigstellung dem Eigentümer wieder übergeben.
Menge: 1,000 psch

#### Abschnitt 2.2 Fassadensanierung

**2.2.10 Farbkonzept erstellen**
Erstellen eines Farbkonzeptes nach Vorgabe Covivio BL
in Abstimmung mit dem Produkthersteller.
Menge: 1,000 Stk

**2.2.20 Demontage von Unterkonstruktion Werbung**
Demontage der  Unterkonstruktion / Metallgerüst von der
 Werbeanlage straßenseitig, über den Gewerbeeinheiten +
Entsorgung
25 lfm x 0,60m
Menge: 2,000 Stk

**2.2.30 Schutzabdeckung von Fenstern und Türen**
außen, einschließlich Abkleben, Unterhaltung und
späterer Beseitigung/Entsorgung.
Abdeckung bestehend aus: SK-Schutzfolie 1571,
selbstklebende Folie Fabrikat: Brillux oder glw.

Fenster, Fensterrahmen mit Folien abkleben
Abkleben von Fenstern einschl. Rahmen,
Fensterblechen
und Sockelflächen (Klinker) mit Folien 300 my
gegen Verschmutzung.
Stöße verkleben. Einschl. entfernen und
entsorgen der Folien.
Menge: 170,000 m²

**2.2.40 Schutzabdeckung der Nachbarbauteile, außen,**
einschließlich Abklebearbeiten, Unterhaltung und
späterer Beseitigung/Entsorgung.
Schutz Balkonfußböden.
Liefern, montieren, unterhalten und nach
Beendigung der Arbeiten demontieren von
Schutzvorkehrungen zur Vermeidung von
Verschmutzungen und Beschädigungen der
Balkonverkleidungen

Abdeckung bestehend aus:
Abdeckplane extra stark PE-LD 1574, Dicke ca. 0,05
mmund Klebeband
Fabrikat: Brillux o. glw.
Menge: 50,000 m²

**2.2.50 Schutzabdeckung der Bodenflächen im Bereich des Standgerüsts/ Arbeitsbereich herstellen,**
vorhalten, beseitigen und entsorgen.
Schutzabdeckungen auf sämtlichen
Bodenflächen, die durch herunterfallende
Gegenstände, Betonteile und/oder
Strahlmittel verunreinigt werden
könnten, mittels wasserfesten Pappenzur
Vermeidung von Verschmutzungen und/oder Beschädigungen
der Bodenflächen.

Abdeckung bestehend aus:
Abdeckplane extra stark PE-LD 1574, Dicke ca. 0,050 mm
und Klebeband
Fabrikat: Brillux oder gwl.
Menge: 50,000 m²

**2.2.60 Verunreinigungen im erhöhten Umfang**
*** Bedarfsposition ohne GB
durch Abkehren oder Abbürsten von der Fläche trocken
entfernen.
Menge: 1,000 m²

**2.2.70 Nicht tragfähigen Putz, Hohlstellen**
minder-feste Schichten u. Ä. bis auf den tragfähigen
Untergrund entfernen.
Flächen entstauben. Anteil an der Gesamtfläche bis 20%.
Dicke der zu entfernenden Schicht: ca. 20 mm
Anfallendes Material wird Eigentum des AN und
ist umweltgerecht gemäß den örtlich geltenden
gesetzlichen Bestimmungen zu entsorgen.

Bauteil: 'Fassade,Brüstungen, Gesimse'
Menge: 650,000 m²

**2.2.80 Fehlstellen mit geeignetem Putzmörtel**
nach DIN EN 9981, Kategorie CS Il, CS III oder CS IV,
auffüllen und angleichen.
Putzhohlstellen beiputzen
Einen Grundputz mit faserhaltigem, spritzbarem,
mineralischem Leicht-Trockenmörtel (nach
DIN 18550 Teil 4) liefern und beiputzen der
zuvor freigelegten Stellen.
Ausgleichputz anbringen
Ausgleichputzes mit einem Kalkzementmörtel
MG P II nach DIN 18550 liefern und auftragen.
Putz mindestens 14 Tage erhärten lassen.
Je nach gewünschter Oberbeschichtung den
Putzmörtel fein abreiben oder leicht aufrauen.
Bauteil: 'Fassade, Brüstungen, Gesimse'
Menge: 650,000 m²

**2.2.90 Grundanstrich**
je nach Erfordernis, nicht saugender Untergründe mit
Putzgrundierung 3710,
saugende Untergründe mit Lacryl Tiefgrund.
Wässrige, siloxanvergütete, Universalgrundierung auf
Acrylatbasis auf mineralische und organische
Untergründe und Beschichtungen sowie
abgewitterte, tragfähige Altbeschichtungen liefern und
auftragen.
Grundierung darf keinen Film bilden.
Produkteigenschaften:
Oberflächenverfestigend, wasserabweisend,
gutes Eindringvermögen, saugfähigkeitsregulierend,
haftvermittelnd.

Fabrikat: Brillux o. glw.
Menge: 1230,000 m²

**2.2.100 vorhandene Zinkbauteile (Fensterbleche und Balkonabdeckungen)**
demontieren und zur Entsorgung abtransportieren
Menge: 140,000 m

**2.2.110 Alte Zinkbleche entfernen und fachgerecht entsorgen.**
Vorhandene Fensterbänke ausbauen,
abtransportieren und
Fensterbankbereich säubern.
Anfallendes Material wird Eigentum des AN und
ist umweltgerecht gemäß den örtlich geltenden
gesetzlichen Bestimmungen zu entsorgen.
Menge: 90,000 Stk

**2.2.120 Regenfallrohre demontieren**
Fallrohre demontieren und entsorgen.
Balkonentwässerung Fallrohre demontieren+ entsorgen
Menge: 70,000 lfm

**2.2.130 Provisorium**
Fallrohrprovisorium als Dachrinnenschlauchfolie oder
PVC-Schlauch anbringen.
Demontage nach Beendigung der Arbeiten.
Menge: 70,000 lfm

**2.2.140 Regenfallrohr DN 120**
Regenfallrohr, rund, Nenngröße 120 mm,
maschinell innengelötet, inkl. feuerverzinkten
Rohrschellen, nichtrostender Ringschraube, Wulst
und Scharnier herstellen. Rohrwulste oder Nasen
über den Rohrschellen als Auflager anlöten.
Menge: 130,000 lfm

**2.2.150 Fensterbankprofil**
Fensterbank-Grundprofil aus beschichtetem
Aluminium mit aufgesteckten Bordprofilen mit
Dehnungskeder,
schlagregendicht bis 450 Pa (IFT-Prüfzeugnis
10538704/5, nicht hinterlüfteter Einbau) liefern und
montieren.
Vor der Bestellung sind die genauen Maße
gemäß Anleitung des Herstellers am Objekt zu prüfen.
Ausführung:
natur-eloxiert,
Anzahl: 150 Stk
Ausladung: 340 mm
Menge: 120,000 m

**2.2.160 Fensterbankunterbau mit Dämmstoff auffüttern**
Fensterbankunterbau durch Auffüttern mit Dämmstoff
keilförmig im erforderlichen Neigungswinkel passgenau
vorbereiten. Ausführung mit dem gleichen Dämmstoff und
Kleber wie zur Fassadendämmung beschrieben.
Dämmstoffdicke im Mittel: '16' cm
Laibungstiefe insgesamt (incl. WDV-System):
Menge: 120,000 m

**2.2.170 Unebenheiten**
Größere Untergrundunebenheiten mit geeignetem
Putzmörtel Kategorie GP/LW, CS II/CS III, auffüllen und
an vorhandene Oberfläche angleichen.
Putzdicke im Mittel: '30' mm
Hinweis: Dicke der Putzschicht ist bei Festlegung der
Dübellängen zur nachfolgenden Verdübelung zu
berücksichtigen.
Menge: 250,000 qm

**2.2.180 Horizontalflächen der Fensterabwässerung**
mit WDVS Glasseidengewebe 3797 und
feuchtigkeitsunempfindlicher Armierungsmasse
herstellen. Die Neigung muss im Mittel 5 Grad
aufweisen.
Auf diese Flächen werden die neuen Alufensterbänke
vollflächig aufgeklebt.
Armierungsmasse: BaseTec 3540 angemischt mit BaseTec
3541
Fabrikat: Brillux o. glw.
Menge: 120,000 m

**2.2.190 Putzleibung entfernen**
EInschneiden und Abbruch des Leibungsputzes. 2-seitige
Demontage
der Leibung zum Aufbau der nachfolgend beschriebenen
Dämmung.
Stärke bis 2,0 cm
Menge: 460,000 lfm

**2.2.200 Fassadenfläche MW Dämmplatten liefern und verlegen**
MW-Fassadendämmplatte,WLZ 35,d=100 mm verkleben
und stat. relevant verdübeln

Fassadendämmplatten aus Mineralwolle mit
erhöhterDämmleistung, Vorderseite orange
beschichtet, mit systemzugehöriger Klebemasse
dicht gestoßen in der Wulst-Punkt-Methode
verkleben.Dämmplattendicke: 100 mmFormat:
stumpfWärmeleitfähigkeit: 0,035 W/(m x K)
nach DIN 4108-4Dyn. Steifigkeit: 7
MN/m3WDVS-Lastklasse: >= 0,22 kNKlasse A1
(DIN EN 13501-1) nicht brennbarErzeugnis:
Capatect-Klebe- und Spachtelmasse 186M
Verbrauch: 4,5 kg/m²Erzeugnis: Brillux o.glw.
Fassadendämmplatte MW Top Dämmplatte 3857
035Verbrauch: 1 m²/m².
Menge: 1230,000 m²

**2.2.210 Zulage zur Vorposition Ausführung 120mm Dämmstärke**
Zulage zur Vorposition 2.2.150

MW-Fassadendämmplatte,WLZ 35,d=120 mm verkleben
und stat. relevant verdübeln

Fassadendämmplatten aus Mineralwolle mit
erhöhterDämmleistung, Vorderseite orange
beschichtet, mit systemzugehöriger Klebemasse
dicht gestoßen in der Wulst-Punkt-Methode
verkleben.Dämmplattendicke: 120 mmFormat:
stumpfWärmeleitfähigkeit: 0,035 W/(m x K)
nach DIN 4108-4Dyn. Steifigkeit: 7
MN/m3WDVS-Lastklasse: >= 0,22 kNKlasse A1
(DIN EN 13501-1) nicht brennbarErzeugnis:
Capatect-Klebe- und Spachtelmasse 186M
Verbrauch: 4,5 kg/m²Erzeugnis: Brillux o.glw.
Fassadendämmplatte MW Top Dämmplatte 3857
035Verbrauch: 1 m²/m².
Menge: 1230,000 m²

**2.2.220 Zulage zur Vorposition Ausführung 160mm Dämmstärke**
Zulage zur Vorposition 2.2.150
 Ausführung 160mm Dämmstärke:
MW-Fassadendämmplatte,WLZ 35,d=160 mm verkleben
und stat. relevant verdübeln

Fassadendämmplatten aus Mineralwolle mit
erhöhterDämmleistung, Vorderseite orange
beschichtet, mit systemzugehöriger Klebemasse
dicht gestoßen in der Wulst-Punkt-Methode
verkleben.Dämmplattendicke: 160 mmFormat:
stumpfWärmeleitfähigkeit: 0,035 W/(m x K)
nach DIN 4108-4Dyn. Steifigkeit: 7
MN/m3WDVS-Lastklasse: >= 0,22 kNKlasse A1
(DIN EN 13501-1) nicht brennbarErzeugnis:
Capatect-Klebe- und Spachtelmasse 186M
Verbrauch: 4,5 kg/m²Erzeugnis: Brillux o.glw.
Fassadendämmplatte MW Top Dämmplatte 3857
035Verbrauch: 1 m²/m².
Menge: 1230,000 m²

**2.2.230 MW Dämmplatten verlegen im Bereich Balkone**
Zulage - Ausführung der WDVS im Bereich Balkone bis max
80 mm Stärke. Unabhängig von der Ausführung der
Vorpositionen.
Herstellen einer Abkantung 3-seitig umlaufend zum
Fassaden-WDVS. Ausführung:  als Fasche.
Ca. 40m²
Menge: 4,000 Stk

**2.2.240 PS-Laibungsdämmung, EPS 034 WDV, d = 30**
PS-Laibungsdämmung, EPS 034 WDV, d = 30 mm,
Laibungstiefe:
Leistung wie in Position "PSFassadendämmplatten"
beschrieben, jedoch Ausführung auf
LaibungsflächenvonÖffnungen.
Laibungstiefe: 250mm
Dämmplattendicke: 30 mmErzeugnis:
Brillux o. glw.
WDVS Laibungsdämmung Miwo 3866 in Kombination mit
WDVS Fensteranschlussprofil 3859 in den Laibungen mit
im System eingesetzen
Kleber anbringen. Gewebestriefen in die
Armierungsschicht überlappend einbetten.
Dreiseitig umlaufend, Laibung und Sturz.
Menge: 460,000 lfm

**2.2.250 Anschlussfuge herstellen**
Anschlussfugen mit vollimprägniertem Dichtband z.B.
Dachvorsprung/Balkondecken/Fensterblechen u.s.w.
Schlagregendichtes Abdichten der Anschlussfugen
mit langsam expandierendem Fugendichtband
aus vollimprägniertem Weichschaumstoff,
schlagregendicht nach DIN 18542 BG1
Fugendichtband liefern und an der
Fugenflanke vorkleben. Dämmplatten press gegenstoßen.
Armierungsschicht bis zum Fugenrand führen.
Fugendichtband mit Schlussbeschichtung überdecken.
Kellenschnitt herstellen.
Fugenbreite: '5 ' mm
Fugendichtband Typ: '15/3-9 '
Menge: 460,000 lfm

**2.2.260 Anschlüsse im Bereich Fensterbank**
Bordprofile auf das Fensterbankprofil
aufstecken. Fugendichtband zwischen Fensterbank-
Anschraubsteg und Fensterrahmen anbringen. Hohlräume
unter den
Fensterbänken sind mit Füllschaum auszuschäumen.
Fensterbankanker gemäß den Verarbeitungsrichtlinien des
Herstellers anbringen. Die Fensterbänkemüssen
regendicht ohne Behinderung der Dehnung eingepasst
werden. Spezial-Bordprofile und soweit erforderlich
Überlängendehnprofil(e) sowieSystemanschlüsse
(Anschluss- und Dichtungsfugen) gemäß separater
Position.
Menge: 90,000 Stk

**2.2.270 Anschluss Fensterbankunterseite**
Schnell expandierendes Fugendichtband mit
seitenflächig imprägniertem Weichschaumstoff,
schlagregendicht nach DIN 18542 BG1, liefern und und
Anschlussfuge
zum Bordprofil schlagregendicht herstellen.
Fugendichtband an der Fugenflanke vorkleben.
Dämmplatten press gegenstoßen.
Armierungsschicht bis zum Fugenrand führen.
Fugendichtband mit
Schlussbeschichtung überdecken. Kellenschnitt
herstellen.
Menge: 120,000 lfm

**2.2.280 Verdübelung stat. relevant**
Fassadenfläche:
Schraubdübel+Thermozylinder+MW, nach Vorgabe des
Herstellers
Vertiefte Dübelung der verklebten MWFassadendämmplatten
mit bauaufsichtlich zugelassenen
Tellerdübeln,Thermozylinder und MW Rondelle. Vertiefte
Anordnungder Dübel in der Dämmplatte mittels
Kombination Schraubdübel und Thermozylinder.Der
Thermozylinder ist mit einem MW Rondell zu
verschließen.Dübeltellersitz: vertieft Dübellänge: bis
160mm
Bis 8 St/m²
Menge: 1230,000 qm

**2.2.290 Zulage Vorposition_Verdübelung stat. relevant bis 230mm**
Fassadenfläche:
Schraubdübel+Thermozylinder+MW, nach Vorgabe des
Herstellers
Vertiefte Dübelung der verklebten MWFassadendämmplatten
mit bauaufsichtlich zugelassenen
Tellerdübeln,Thermozylinder und MW Rondelle. Vertiefte
Anordnungder Dübel in der Dämmplatte mittels
Kombination Schraubdübel und Thermozylinder.Der
Thermozylinder ist mit einem MW Rondell zu
verschließen.Dübeltellersitz: vertieft Dübellänge: bis
230mm
Bis 8 St/m²
Menge: 1230,000 qm

**2.2.300 Mineralische Armierung**
Mineralische Armierung mit Gewebe - LU
Mineralischen Klebe- und Armierungsmörtel/
Unterputz mit alkalibeständigem Glasfasergewebe liefern
und vollflächig als Armierungsschicht auftragen und
eben abziehen.
Vergüteten, mineralischen Klebe- und
Armierungsmörtel volldeckend auf Wärmedämmplatte
auftragen,
Glasfasergewebe eindrücken und planspachteln.
Gewebestöße 10 cm überlappen.
Zusätzliche Diagonalarmierung an Ecken der
Öffnungen und Eckkantenausbildungen gemäß separater
Positionen.
Menge: 1230,000 m2

**2.2.310 Sturzeckwinkel mit Diagonalarmierung**
Sturzeckwinkel - Armierungselement im
Sturz-/Laibungsbereich
mit Diagonalarmierung
Einen Sturzeckwinkel, als Armierungselement
im Sturz-/Laibungsbereich mit
Diagonalarmierung
liefern und einbauen.
Laibungstiefe bis: 25cm
Menge: 460,000 lfm

**2.2.320 Egalisationsspachtel für mineralische Dämmung**
Egalisationsspachtelung für mineralische
Dämmung
Zweite Lage Armierungsmörtel (wie vor, jedoch
ohne Gewebe) auf Armierungsschicht als
Egalisationsspachtelung
liefern und auftragen.

Fabrikat: Brillux o. glw.
Menge: 1230,000 m²

**2.2.330 Putzgrund für mineralische und silikatische Folgebeschichtungen**
Voranstrich auf Dispersion-Silikat-Basis für
nachfolgende Sliconharz- und Slikat- und
mineralische Beschitungen, auf schwach saugenden
mineralischen Untergünden, liefern und auftragen.
Produkteigenschaften:
haftvermittelnd, pigmentiert, gefüllt,
saugfähigkeitsegalisierend.
CO2- und wasserdampfdurchlässig,
organischer Anteil < 5%, alkalibeständig,
Verlängert die offene Zeit bei der
Putzverabeitung.
Bauteil: Fassade, Brüstungen, Gesimse

Farbton: nach Wahl AG
Menge: 1230,000 m²

**2.2.340 Siliconharz-Oberputz - neutral, ohne bioziden Filmschutz**
Siliconharz-Oberputz - neutral, manuell und maschinell
verarbeitbar, auf massiven und massivwärmedämmenden,
sowie gedämmten Wandbildnern mit
mineralischen und organischen Unterputzen liefern,
auftragen und
strukturieren.
Produkteigenschaften:
Siliconharz-Oberputz nach EN 15824,
nichtbrennbar, A2-s1, d0, ohne bioziden Filmschutz,
arbeitet mit
natürlichen Wirkprinzipien, reduzierte Bioverfügbarkeit
und geringes Anschmutzverhalten, lösemittelund
weichmacherfrei gemäß VdL-RL01, mieralölfrei,
hoch wasserdampfdurchlässig, gering
wasserdurchlässig.
Struktur: (Kratzputz)
Korngröße: 1,5 mm
oder als Modellierputz
Bauteil: Fassade, Brüstungen, Gesimse
Menge: 1230,000 m²

**2.2.350 Fassadenfarbe mit Lotus-Effectr-Technology, biozidfrei / 2x**
Fassadenfarbe mit Lotus-Effectr-Technology,
natürlich gegen Algen- und Pilze, ohne bioziden
Filmschutz, außen, für Anstriche mit reduzierter
Anhaftung
von Schmutzpartikeln auf mineralische und
organische nicht elastische Untergründe, als Zwischen-
und
Schlussbeschichtung liefern und auftragen.
Produkteigenschaften:
Strukturerhaltend, sehr hoch CO2- und
wasserdampfdurchlässig, reduzierte
Benetzbarkeit mit Wasser, Lotus-Effectr-Technology,
Reduzierte
Haftung von Schmutzpartikeln und Selbstreinigung bei
Beregnung, Schmutz kann mit dem Regen abperlen,
natürlicher Schutz vor Algen- und/oder Pilzbefall, ohne
bioziden Filmschutz, spannungsarm.
Menge: 1230,000 m²

**2.2.360 Zulage für die Ausführung im mittel getönten Farbton**
Farbton nach Vorgabe BL
Mehrfarbige Ausführung
Menge: 1230,000 m²

**2.2.370 Kantenschutz - Gewebewinkel Standard**
Kantenschutz - Gewebewinkel Standard
Kantenprofil aus Kunststoff mit Glasfasergewebe zur
Eckausbildung bei Fassadendämmsystemen
liefern und anbringen.
Vor der vollflächigen Armierung,
Armierungsmörtel auftragen und Gewebewinkel einbetten.
Flächenarmierungsgewebe bis zur Eckkante
führen und 10 cm überlappen.
Schenkellänge: cm (11/13, 11/22)
Produkt: Gewebewinkel Standard
Menge: 350,000 m

**2.2.380 Laibungen an Öffnungen und Nischen wie in allen Leistungen**
zur Schlussbeschichtung der Wandflächen beschrieben,
behandeln.
Menge: 460,000 lfm

**2.2.390 Herstellen von Faschen an Fenstern**
Herstellen von Faschen an den Fenstern
Putz mit 1-3 mm Körnung
Faschenbreite ca 10-15 cm- nach Farbkonzept
Menge: 460,000 lfm

**2.2.400 Fassadenfarbe für Faschen**
Fassadenfarbe mit Lotus-Effectr-Technology,
natürlich gegen Algen- und Pilze, ohne bioziden
Filmschutz, außen, für Anstriche mit reduzierter
Anhaftung
von Schmutzpartikeln auf mineralische und
organische nicht elastische Untergründe, als Zwischen-
und
Schlussbeschichtung liefern und auftragen.
Menge: 460,000 lfm

**2.2.410 Dehnfugenprofil_ als Alternative**
Dehnfugenprofil für Gebäudedehnfugen 5-25
mm liefern und einbauen.
Herstellen einer schlagregendichten und elastischen
Fugendichtung für Gebäudedehnfugen mit Dehnfugenprofil,
bestehend aus zwei Kunststoffeckschutzschienen,
Glasfasergewebe und Überbrückungsfolie.
- Gleichmäßige lotrechte Fuge in der Dämmschicht
offenlassen (2-3 mm Armierungsauftrag an den
Fugenflanken berücksichtigen).
- Fugenflanken und Dämmplatten, ca. 15 cm
beidseits der Fugenkante, mit Armierungsmasse
beschichten.
- Dehnfugenprofil in Armierungsschicht
einbetten. Dabei Profile von unten nach oben setzen, 2
cm überlappen.
- Beim Anbringen der Armierungsschicht und
Schlussbeschichtung, das Dehnfugenprofil gegen
Verunreinigungen schützen (z.B. Styroporstreifen in die
Fugenschlaufe legen). Dehnfugenbreite 5-25 mm
(Abmessungen
entsprechend den zu erwartenden Bewegungen, nach Angabe
des Statikers.)
Farbton: dunkelgrau
Typ E: (Ebene Wandfächen)
Typ V: (Versetze Wandflächen)
Menge: 100,000 lfm

**2.2.420 Fenster-,Türanschluss/Anputzleiste_**
Anputzleiste als Anschluss bei
Fenster-, Tür- und sonstigen Bauteilen
liefern und anbringen
Ausbilden einer wind- und schlagregendichten,
bewegungsfähigen
Systemanschlussfuge mit Anputzleiste, bestehend aus:
- Kunststoffleiste, selbstklebend
- integriertem, komprimiertem Fugendichtband
- Glasfasergewebestreifen (entsprechend
der bauaufsichtl. System-Zulassung)
- Schutzlasche
- Putzanschlag.
Nachweis der Wind- und
Schlagregendichtheit durch ein
Prüfbericht erbringen.
Einbau nach Vorgaben des Herstellers.
Aktivieren des integrierten Fugendichtbandes nach
Fertigstellung
der Putzarbeiten durch Entfernen
der Schutzlasche.
Menge: 460,000 lfm

**2.2.430 Montagequader - EPS 98x98 mm**
Montagequader aus EPS-Hartschaum für Rohrschellen,
Jalousierückhalter,
Klappladenkloben Montagequader aus EPS-Hartschaum
für wärmebrückenfreie und leichte Fremdmontagen in WDVS
als
Druckunterlage für mittelschwere Lasten liefern und
montieren.
Format: 98 x 98 mm.
Vertiefung im Dämmstoff bis auf den Untergrund
erstellen.
Montageplatte vollflächig mit Klebemörtel auf dem
tragenden
Untergrund verkleben.
Vorschriften des Herstellers sind zu beachten.
Dicke: 18cm
Menge: 3,000 Stk

**2.2.440 Aussparen von Lüftungsöffnungen**
Menge: 20,000 Stk

**2.2.450 Lüftungsabdeckklappe aufbringen**
Lüftungsabdeckklappe aufbringen
20x20 cm weiß
Menge: 20,000 Stk

**2.2.460 Gerüstankerhülsen**
Nach Abbau des Gerüstes mit Gerüstankerstopfen 3496
verschliessen.
Mit Oberputz einschliesslich Schlussanstrich
verschliessen /abdecken.
Inkl. aller Beiarbeiten.
Menge: 60,000 Stk

**2.2.470 Dachkasten**
Dachkasten Holzelemente schleifen, grundieren und
streichen.
Ca. 40 cm breit.
Menge: 60,000 lfm

**2.2.480 Demontage GesimsAbdeckung**
Menge: 25,000 m

**2.2.490 Neue Gesims abdeckung,**
Attikaabdeckung aus Titan-Zinkblech, mit Tropfkante und
zusätzlicher, hinterer
Aufkantung zur Wand mit Bitumenkleber befestigen.
Werkstoff: Titan-Zink
Blechdicke: 0,7 mm
Zuschnitt: Stärke_ WDVS bis 160mm
Menge: 25,000 m

#### Abschnitt 2.3 Sockelbereich

**2.3.10 Grundierung im Sockelbereich**
Grundierung (Haftgrund) aus zementverträglichem
Dispersionsspachtel 1,0 : 1,0 Gew.-Teile mit Zement
(CEM I oder CEM II A/LL oder CEM II B/LL)
gemischt und ca. 10 % Wasser verdünnt liefern und
auftragen.
Tiefe: ca. 0,5m u.O.
Mit der Bürste auf ebenen, trockenen und
sauberen Untergrund auftragen und trocknen lassen.
Menge: 60,000 m²

**2.3.20 EPS-Dämmplatte 035 PW**
EPS-Dämmplatte 035 PW im Sockelbereich kleben
Hartschaum EPS 035 PW mit wasserabdichtendem Kleber
liefern und im Sockelbereich auf tragfähigem Untergrund
verkleben.
Wärmedämmplatten aus expandiertem Polystyrol-Hartschaum
EPS 035 nach EN 13163, Anwendungstyp PW nach DIN V
4108-10, FCKW-frei, Bemessungswert der
Wärmeleitfähigkeit 0,035 W/m*K, schwerentflammbar nach
DIN 4102, Euroklasse E nach EN 13501-1, für
Perimeterdämmung bauaufsichtlich zugelassen, mit einem
wasserabdichtenden Kleber, aus zementverträglichem
Dispersionsspachtel 1 ,0 : 1,0 Gew.-Teile
gemischt mit Zement (CEM I oder CEM II A/LL oder CEM II
B/LL) auf tragfähigen vorbehandelten Untergrundkleben
kleben. Die Sockeldämmung ist im Spritzwasserbereich
(ca. 40-50 cm über Geländeoberkante) und auf die zu
dämmende Fläche im Erdreich, mindestens ca. 20 cm unter
der späteren Geländeoberkante auszuführen.
Plattenrand: stumpf
Plattendicke: 140 cm
Menge: 60,000 m²

**2.3.30 Mineralischer Armierungsmörtel/Unterputz Sockel**
Mineralischen Armierungsmmörtel/Unterputz im
Sockelbereich liefern und auftragen.
Armierungsmörtel und Glasfasergewebe, wie
vor. Armierungsmasse vollflächig bis ca. 20 cm unter
die spätere Geländeoberkante auftragen.
Armierungsgewebe eindrücken und planspachteln.
Gewebestöße 10 cm
überlappen. Zusätzlicher Feuchteschutz auf den Putz
gemäß
separater Position.
Menge: 60,000 m²

**2.3.40 Egalisationsspachtel für mineralische Dämmung**
Egalisationsspachtelung für mineralische Dämmung
Zweite Lage Armierungsmörtel (wie vor, jedoch ohne
Gewebe) auf
Armierungsschicht als Egalisationsspachtelung liefern
und auftragen.
Menge: 60,000 m²

**2.3.50 Zusätzlicher Feuchteschutz im Sockelbereich**
Zusätzlicher Feuchteschutz im Sockelbereich
liefern und vollflächig streichen.
Die vom Kies berührte Putzfläche (von der
Unterkante der Dämmplatte bis ca. 5 cm über die spätere
Geländeoberkante) mit zementverträglichem
Dispersionsspachtel 1,0 : 1,0 Gew.-Teile mit Zement
(CEM I oder CEM II A/LL oder CEM II B/LL)
gemischt und ca. 10 % Wasser verdünnt, (auf den Putz)
streichen. Ggf. nach Erdanpassung auf dem
Feuchteschutz den Farbanstrich ergänzen
Menge: 60,000 m²

**2.3.60 Putzgrund**
Putzgrund für mineralische und silikatische
Folgebeschichtungen.
Voranstrich auf Dispersion-Silikat-Basis für
nachfolgende Sliconharz- und Slikat- und mineralische
Beschitungen, auf schwach saugenden mineralischen
Untergünden, liefern und auftragen.
Produkteigenschaften:
haftvermittelnd, pigmentiert, gefüllt,
saugfähigkeitsegalisierend.
CO2- und wasserdampfdurchlässig,
organischer Anteil < 5%,
alkalibeständig,
Verlängert die offene Zeit bei der
Putzverabeitung.
Bauteil: Fassade, Brüstungen, Gesimse
Farbton: nach Wahl AG
Menge: 60,000 m²

**2.3.70 Siliconharz-Oberputz**
Siliconharz-Oberputz - neutral, ohne bioziden
Filmschutz
Siliconharz-Oberputz - neutral, manuell und
maschinell verarbeitbar, auf massiven und
massivwärmedämmenden,
sowie gedämmten Wandbildnern mit
mineralischen und organischen Unterputzen liefern,
auftragen und
strukturieren.
Produkteigenschaften:
Siliconharz-Oberputz nach EN 15824,
nichtbrennbar,
A2-s1, d0, ohne bioziden Filmschutz, arbeitet mit
natürlichen Wirkprinzipien, reduzierte
Bioverfügbarkeit und geringes Anschmutzverhalten,
lösemittelund
weichmacherfrei gemäß VdL-RL01, mieralölfrei,
hoch wasserdampfdurchlässig, gering wasserdurchlässig.
Struktur: (Kratzputz)
Korngröße: 1,5 mm
oder als Modellierputz
Bauteil: Fassade, Brüstungen, Gesimse
Menge: 60,000 m²

**2.3.80 Fassadenfarbe**
Fassadenfarbe mit Lotus-Effectr-Technology,
natürlich gegen Algen- und Pilze, ohne bioziden
Filmschutz, außen, für Anstriche mit reduzierter
Anhaftung
von Schmutzpartikeln auf mineralische und
organische nicht elastische Untergründe, als Zwischen-
und
Schlussbeschichtung liefern und auftragen.
Produkteigenschaften:
Strukturerhaltend, sehr hoch CO2- und
wasserdampfdurchlässig, reduzierte
Benetzbarkeit mit Wasser, Lotus-Effectr-Technology,
Reduzierte
Haftung von Schmutzpartikeln und Selbstreinigung bei
Beregnung, Schmutz kann mit dem Regen abperlen,
natürlicher Schutz vor Algen- und/oder Pilzbefall, ohne
bioziden Filmschutz, spannungsarm.
Menge: 60,000 m²

**2.3.90 Kunststoff-Sockelschienensystem**
*** Bedarfsposition ohne GB
Kunststoffprofil für den Sockelabschluss
Kunststoffprofil mit hoher Stabilität für den
Sockelabschluss.
- zur wärmebrückefreien Sockelausbildung,
- zum Aufsetzen der Dämmplatten
- insbesondere für Niedrigenergie- und Passivhäuser,
- für die Ausbildung eines Anschlusses bei
WDV-Systemen ohne Sockeldämmung (in nKombination mit
dem
Sockelprofil PH) liefern und anbringen.
Befestigung: 3 Dübel/m, Dübeltyp entsprechend dem
Wandbaustoff. (Unebenheiten können mit Unterlegscheiben
o.ä. ausgeglichen werden)
Dämmplatten auf die Kunststoff-Winkelschiene
aufsetzen.
Sockelprofil zwischen Startschiene und Fassadendämmung
einschieben. Das integrierte Glasfasergewebe in
die Armierungsmasse einbetten.
Flächenarmierungsgewebe bis zur Innenkante der
Tropfnase führen und
einbetten. Verbindung der Sockelprofile mittels
Sockelleistenverbinder.
Ausladung der Winkelschiene: mm (50, 100,160)
Länge: 200 cm
Menge: 60,000 lfm

#### Abschnitt 2.4 Fensterleibung innen

**2.4.10 Putzarbeiten Fensterleibung**
Nachträgliche Putzarbeiten zum Einbau der Isofenster.
Ca. Größe 1200*2600  cm
Die Leibung, Sturz und Unterkante werden sauber
angeputzt.
Pauschalangebot pro Fenster
Menge: 85,000 Stck

**2.4.20 Malerarbeiten Fensterleibung**
Vorhandene Tapeten sind sauber anzuarbeiten.
Anstricharbeiten gemäß vorh. Farbton inkl.
Feinspachtelarbeiten.
Anschlussfugen sind mit Acryl zu schliessen.
Größe: 1200*2600cm
Pauschalangebot pro Fenster
Menge: 85,000 Stk

#### Abschnitt 2.5 Sanierung Durchfahrt

**2.5.10 Verunreinigungen, Nikotin-, Ruß-, Fettflecken**
Verunreinigungen, Nikotin-, Ruß-, Fettflecken,
abwaschen, Verunreinigungen wie
Nikotinverschmutzungen, Ruß-, Fettflecken vollflächig
durch geeignete Maßnahmen, fachgerecht
abwaschen, einschl. aller erf. Nebenarbeiten und
Schutzmaßnahmen. Verfahren: mechanisch (z. B.
abwaschen)
Menge: 60,000 m²

**2.5.20 Wand+Deckenflächen Unebenheiten beispachteln**
Deckenflächen Unebenheiten beispachteln,
beispachteln von Unebenheiten, Ausbruchstellen,
Lunkern und Rissen mit verarbeitungsfertiger, gut
füllender Leichtspachtelmasse.
Menge: 80,000 m²

**2.5.30 Wand+Deckenflächen Grundbeschichtung**
Deckenflächen Grundbeschichtung
Grundbeschichtung auf Dispersionsbasis,
wasserverdünnbar, haftvermittelnd, Grundierung.
Menge: 80,000 m²

**2.5.40 Wand+Deckenflächen Zwischenbeschichtung**
Deckenflächen,
Zwischenbeschichtung und Schlussbeschichtung mit
Dispersionsfarbe, wasserverdünnbar, lösemittelfrei,
diffusionsfähig, stumpfmatt.

Farbton: mittelgetönt nach Wahl AG
Menge: 80,000 m²

**2.5.50 Zulage zu Vor- Pos. 2.5.4**
Zulage zu Pos. 2,5.4
Wandflächen (Paneel),
mit Latexfarbe seidenglänzend deckend streichen,
mittell getönt nach Angabe.
Menge: 80,000 m²

**2.5.60 Ausbesserung Fußboden**
Fliesen ausbessern_ Steinzeugfliesen
Maße 10x10 bis 15x15
Farbton beige und schwarz
Einzeilne Fliesen austemmen und in Mörtel neu verlegen
inkl. verfugen.
Menge: 100,000 Stk

### Bereich 3 Stundenlohn/Bautagebuch

#### Abschnitt 3.1 Stundenlohn/ Bautagebuch

**3.1.10 Führen eines Bautagebuches**
Das Bautagebuch ist über die gesamte Bauzeit zu führen.

Arbeitskräfte / Leistungen und Maschinen
Material + Lieferung
Termine / Mietertermine/ Baufortschritt
Witterungsverhältnisse
Vorkommnisse/ Behinderungen / Abstimmungen
Mängel / Abweichungen/ Schäden / Fotos
Datenblätter / Protokolle

Das Bautagebuch ist in digitaler Form dem AG auf
Anfrage 1 x Woche zur Verfügung zu stellen.
Menge: 1,000 St

**3.1.20 Stundenlohn**
Facharbeiter
Menge: 25,000 h

USt %: 19,00
